# WENT Hamburger Landstraße 19 a-h, Wentorf
Leistungsbeschreibung (GAEB 90, DA81)
Währung: EUR

## Zusätzlicher Text
Technische Vertragsbedingungen für Dachdeckungs-, Dachabdichtungs-, und
Klempnerarbeiten1. Globale Angaben zum Bauvorhaben Kontakte Bauherr, Pla
nverfasser, etc. siehe Titelseite des LeistungsverzeichnissesDie Ausführ
ungszeichnungen sind beigefügt. Rückfragen und Anmerkungen sind frühzeit
ig vor Abgabe des Angebotes dem Planverfasser anzumelden.2. Angaben zur
ÖrtlichkeitAnschrift der Baustelle siehe Titelseite des Leistungsverzeic
hnisses3. Termine und FristenTermine und Fristen siehe Titelseite des Le
istungsverzeichnisses, sowie die in der öffentlichen Ausschreibung angeg
ebenen Angaben.4. Mitgeltende Normen und Regeln4.1. AllgemeinesEs gelten
 für alle Gewerke die zusätzlichen technischen Vertragsbedingung des Bau
vorhabens! Die allgemein anerkannten Regeln der Technik sind einzuhalten
, darunter fallen insbesonde aber nicht ausschließlich die einschlägigen
 technischen Regelwerke der Fachverbände, Innungen sowie die jeweiligen
Herstellerangaben. Die im folgenden aufgeführten Normen und Regelwerke s
ind nur beispielhaft aufgelistet und erheben keinen Anspruch an Vollstän
digkeit und Aktualität.
Es gelten jeweils die Normen und Regeln in der zum Vertragsschluss gülti
gen Fassung einschließlich der Änderungen, Berichtigungen und Beiblätter
.
Maßnahmen für die Lieferung, Ausführung und Abrechnung der Leistungen si
nd die allgemeinen Technischen Vorschriften für Bauleistungen (VOB/C), s
owie die Allgemeinen Vertragsbedingungen für die Ausführung von Bauleist
ungen (VOB/B), sowie die weiteren einschlägigen DIN-Vorschriften in der
 jeweils neuesten Fassung.
Die Gewährleistung wird auf 5 Jahre nach BGB vereinbart.
Die einschlägigen Unfallverhütungsvorschriften und die Vorschriften der
Berufsgenossenschaften sind zu beachten und einzuhalten.Soweit in der Le
istungsbeschreibung auf Technische Spezifikationen, z.B. nationale Norme
n, mit denen Europäische Normen umgesetzt werden, europäische technische
 Zulassungen, gemeinsame technische Spezifikationen, internationale Norm
en, Bezug genommen wird, werden auch ohne den ausdrücklichen Zusatz: "od
er gleichwertig", immer gleichwertige Technische Spezifikationen in Bezu
g genommen.Alle Ausführungen sind lt. Statik vorzunehmen.DIN 4102Normenr
eihe: Brandverhalten von Baustoffen und BauteilenDIN 4108-3Wärmeschutz u
nd Energie-Einsparung in Gebäuden - Teil 3: Klimabedingter Feuchteschutz
; Anforderungen, Berechnungsverfahren und Hinweise für Planung und Ausfü
hrungDIN 4109Schallschutz im Hochbau, Anforderungen und NachweiseDIN 410
9-1Norm-Entwurf: Schallschutz im Hochbau - Teil 1: AnforderungenDIN 4109
-11Norm-Entwurf: Schallschutz im Hochbau - Teil 11: Nachweis des Schalls
chutzes - Güte- und EignungsprüfungDIN 14094-2Feuerwehrwesen - Notleiter
anlagen - Teil 2: Rettungswege auf flachen und geneigten DächernDIN 6836
5Schnittholz für Zimmererarbeiten - Sortierung nach dem Aussehen - Nadel
holzDIN 68800-3Holzschutz; vorbeugender chemischer HolzschutzDIN EN 501D
acheindeckungsprodukte aus Metallblech; Festlegungen für vollflächig unt
erstützte Bedachungselemente aus ZinkblechDIN EN 502Dachdeckungsprodukte
 aus Metallblech; Festlegungen für vollflächig unterstützte Bedachungsel
emente aus nicht rostendem StahlblechDIN EN 504Dachdeckungsprodukte aus
Metallblech; Festlegungen für vollflächig unterstützte Bedachungselement
e aus KupferblechDIN EN 505Dachdeckungsprodukte aus Metallblech; Festleg
ungen für vollflächig unterstützte Bedachungselemente aus StahlblechDIN
EN 506Dachdeckungsprodukte aus Metallblech; Festlegungen für selbsttrage
nde Bedachungselemente aus Kupfer- oder ZinkblechDIN EN 507Dachdeckungsp
rodukte aus Metallblech; Festlegungen für vollflächig unterstützte Bedac
hungselemente aus AluminiumblechDIN EN 508-1Dachdeckungsprodukte aus Met
allblech - Festlegungen für selbsttragende Bedachungselemente aus Stahlb
lech, Aluminiumblech oder nichtrostendem Stahlblech - Teil 1: StahlDIN E
N 508-2Dachdeckungsprodukte aus Metallblech - Festlegungen für selbstrag
ende Bedachungselemente aus Stahlblech, luminiumblech oder nichtrostende
m Stahlblech - Teil 2: AluminiumDIN EN 508-3Dachdeckungsprodukte aus Met
allblech - Festlegungen für selbsttragende Bedachungselemente aus Stahlb
lech, Aluminiumblech oder nichtrostendemStahlblech - Teil 3: Nichtrosten
der StahlDIN EN 516Vorgefertigte Zubehörteile für Dacheindeckungen - Ein
richtungen zum Betreten des Daches - Laufstege, Trittflächen und Einzelt
ritteDIN EN 517Vorgefertigte Zubehörteile für Dacheindeckungen - Sicherh
eitsdachhakenDIN EN 534Bitumen-Wellplatten - Produktfestlegungen und Prü
fverfahrenDIN EN 544Bitumenschindeln mit mineralhaltiger Einlage und/ode
r Kunststoffeinlage - Produktspezifikation und PrüfverfahrenDIN EN 546No
rmenreihe Teil 1 bis 4: Aluminium und Aluminiumlegierungen - FolienDIN E
N 826Wärmedämmstoffe für das Bauwesen - Bestimmung des Verhaltens bei Dr
uckbeanspruchungDIN EN 1013Normenreihe: Lichtdurchlässige profilierte Pl
atten aus Kunststoff für einschalige DacheindeckungenDIN EN 10088-1Nicht
rostende Stähle - Teil 1: Verzeichnis der nichtrostenden StähleDIN EN 10
088-2Nichtrostende Stähle - Teil 2: Technische Lieferbedingungen für Ble
ch und Band aus korrosionsbeständigen Stählen für allgemeine VerwendungD
IN EN 10088-3Nichtrostende Stähle - Teil 3: Technische Lieferbedingungen
 für Halbzeug, Stäbe, Walzdraht, gezogenen Draht, Profile und Blankstahl
erzeugnisse aus korrosionsbeständigen Stählen für allgemeine VerwendungD
IN EN 12326-2Schiefer und andere Natursteinprodukte für überlappende Dac
hdeckungen und Außenwandbekleidungen - Teil 2: PrüfverfahrenVDI 2719Scha
lldämmung von Fenstern und deren ZusatzeinrichtungenBG Bau Fachinfo Präv
ention Umgang mit Mineralwolle-DämmstoffenMB 191Merkblatt 191: Wellprofi
le aus StahlHerausgeber: Stahl-Informations-ZentrumVdS 2021Brandschutz b
ei Bauarbeiten; Merkblatt zur Schadenverhütung Herausgeber: VdS Schadenv
erhütung, KölnVdS 2216Brandschutzmaßnahmen für Dächer; Merkblatt für die
 Planung und Ausführung Herausgeber: VdS Schadenverhütung, KölnZVDH-Fach
regelFachregel für Dachdeckungen mit SchieferHerausgeber: Zentralverband
 des Deutschen Dachdeckerhandwerks e.V.ZVDH-FachregelFachregel für Dachd
eckungen mit Dachziegeln und Dachsteinen Herausgeber: Zentralverband des
 Deutschen Dachdeckerhandwerks e.V.ZVDH-FachregelFachregel für Dachdecku
ngen mit Faserzement-DachplattenHerausgeber: Zentralverband des Deutsche
n Dachdeckerhandwerks e.V.ZVDH-FachregelFachregel für Dachdeckungen mit
Faserzement-WellplattenHerausgeber: Zentralverband des Deutschen Dachdec
kerhandwerks e.V.ZVDH-FachregelFachregel für Metallarbeiten im Dachdecke
rhandwerkHerausgeber: Zentralverband des Deutschen Dachdeckerhandwerks e
.V.ZVDH-FachregelBlei im Bauwesen, Teil 1: Technische RegelnHerausgeber:
 Zentralverband des Deutschen Dachdeckerhandwerks e.V.ZVDH-MerkblattÄuße
rer Blitzschutz an Dach und WandHerausgeber: Zentralverband des Deutsche
n Dachdeckerhandwerks e.V.ZVDH-MerkblattMerkblatt Wärmeschutz bei Dach u
nd WandHerausgeber: Zentralverband des Deutschen Dachdeckerhandwerks e.V
.ZVDH-MerkblattMerkblatt für Unterdächer, Unterdeckungen und Unterspannu
ngen Herausgeber: Zentralverband des Deutschen Dachdeckerhandwerks e.V.Z
VDH-MerkblattMerkblatt Einbauteile bei DachdeckungenHerausgeber: Zentral
verband des Deutschen Dachdeckerhandwerks e.V.DIN EN 1253-1Abläufe für G
ebäude - Teil 1: AnforderungenDIN EN 1253-2Abläufe für Gebäude - Teil 2:
 PrüfverfahrenDIN EN 1253-3Abläufe für Gebäude - Teil 3: Güteüberwachung
DIN EN 13707Abdichtungsbahnen - Bitumenbahnen mit Trägereinlage für Dach
abdichtungen - Definitionen und EigenschaftenAGI B 10Leitlinien für Plan
ung und Ausführung von Dächern mit Abdichtungen auf Tragschalen aus Stah
ltrapezprofiltafeln Herausgeber: Arbeitsgemeinschaft Industriebau e.V. (
AGI)AGI B 11Leitlinien für Planung und Ausführung: Begrüntes Flachdach H
erausgeber: Arbeitsgemeinschaft Industriebau (AGI)AGI B 12Industriedäche
r - Leitfaden für Planung und AusführungHerausgeber: Arbeitsgemeinschaft
 Industriebau (AGI)FLLRichtlinie Dachbegrünungen Herausgeber: Forschungs
gesellschaft Landschaftsentwicklung Landschaftsbau e.V.IVD-Merkblatt Nr.
 5:ButylbänderHerausgeber: Industrieverband Dichtstoffe e.V. (IVD)IVD-Me
rkblatt Nr. 14:Dichtstoffe und SchimmelpilzbefallHerausgeber: Industriev
erband Dichtstoffe e.V. (IVD)vdd Technische RegelnTechnische Regeln für
die Planung und Ausführung von Abdichtungen mit Polymerbitumen- und Bitu
menbahnen Herausgeber: vdd-Industrieverband Bitumen- Dach- und Dichtungs
bahnen e.V.VdS 2008Feuergefährliche Arbeiten; Richtlinien für den Brands
chutz Herausgeber: VdS Schadenverhütung, KölnVdS 2021Brandschutz bei Bau
arbeiten; Merkblatt zur SchadenverhütungHerausgeber: VdS Schadenverhütun
g, KölnVdS 2216Brandschutzmaßnahmen für Dächer; Merkblatt für die Planun
g und AusführungHerausgeber: VdS Schadenverhütung, KölnZVDH-FachregelFac
hregel für Dächer mit Abdichtungen - Flachdachrichtlinien Herausgeber: Z
entralverband des Deutschen Dachdeckerhandwerks e.V.DIN EN 1172Kupfer- u
nd Kupferlegierungen - Bleche und Bänder für das BauwesenDIN EN 1396Alum
inium und Aluminiumlegierungen - Bandbeschichtete Bleche und Bänder für
allgemeine Anwendungen - SpezifikationenDIN EN 10326Kontinuierlich schme
lztauchveredeltes Band und Blech aus Baustählen - Technische Lieferbedin
gungenDIN EN 10327Kontinuierlich schmelztauchveredeltes Band und Blech a
us weichen Stählen zum Kaltumformen - Technische LieferbedingungenDIN EN
 ISO 4042Verbindungselemente - Galvanische ÜberzügeDIN EN ISO 18273Schwe
ißzusätze - Massivdrähte und -stäbe zum Schmelzschweißen von Aluminium u
nd Aluminiumlegierungen - EinteilungZinkberatungTitanzink im BauwesenHer
ausgeber: Zinkberatung Ingenieurdienste GmbH, DüsseldorfZSHK-Merkblatt T
16Merkblatt Bekleidungen von Oberflächen bei Abgasanlagen in Klempnertec
hnikHerausgeber: Zentralverband Sanitär Heizung KlimaZSHK-Merkblatt T17M
erkblatt Fugendichtungen in der KlempnertechnikHerausgeber: Zentralverba
nd Sanitär Heizung KlimaZSHK-Merkblatt T19Merkblatt Belüftete und nicht
belüftete Metalldächer aus industriell vorgefertigten Klemm-/Falzprofile
nHerausgeber: Zentralverband Sanitär Heizung KlimaZSHK-Merkblatt T46Merk
blatt Turmdeckung in KlempnertechnikHerausgeber: Zentralverband Sanitär
Heizung KlimaZSHK-Merkblatt T75Merkblatt Metalldachdeckung aus Edelstahl
 - rollennahtgeschweißtHerausgeber: Zentralverband Sanitär Heizung Klima
ZSHK-Merkblatt T76Merkblatt Kleben in der KlempnertechnikHerausgeber: Ze
ntralverband Sanitär Heizung KlimaZSHK-RichtlinienRichtlinien für die Au
sführung von Klempnerarbeiten an Dach und Fassade (Klempnerfachregeln)He
rausgeber: Zentralverband Sanitär Heizung Klima5. Angaben zur BaustelleA
llgemeine Angaben zur Baustelle siehe zusätzliche technische Vertragsbed
ingungenDie Arbeiten sind in folgenden Geschossen auszuführen: 2.OGFassa
dengerüste, Fanggerüste werden bauseits gestellt als Malergerüst Lastkla
sse 3 (2kN/m2) W09 - ca. 90 cm breite.
Bei der vorhandenen Bebauung in der Umgebung des Baugrundstücks handelt
es sich um Wohnbebauung5.1. Art des DachesDachform Hauptdach: Satteldach
Dachneigung: ca. 32°Traufhöhe: ca 6,5 mDachform Gauben: FlachdachDachnei
gung: ca. 3°Bauart: Neubau

Alle Ausführungen lt. Detailplanung!6. Angaben zu Stoffen und BauteilenF
ür Befestigungsmittel und Kleineisenteile ist feuerverzinktes Material z
u verwenden.Dachdeckungsmaterialien einschließlich der Formstücke dürfen
 keine wesentlichen Farbunterschiede aufweisen.Dachlatten müssen den Anf
orderungen von Abschnitt 3.8 ATV DIN 18334 entsprechen.Nägel zur Befesti
gung von Latten und Brettern müssen eine Länge von mindestens der 2,5-fa
chen Holzdicke haben und einen Flachkopf besitzen.7. Angaben zur Ausführ
ung7.1. AllgemeinesVor Ausführungsbeginn hat der Auftragnehmer mit dem A
uftraggeber festzulegen, wo das zu verwendende Material auf der Baustell
e gelagert werden kann, um gegenseitige Störungen der am Bau beteiligten
 Handwerker während der Bauausführung zu vermeiden.

Die genaue Position der Dachflächenfenster kann nach Rücksprache mit Arc
hitekt und Zimmermann mit Rücksicht auf die Verlegung der Dachsteine ang
epasst werden!Gegen Verschmutzungen und Beschädigungen anderer Bauteile
sowie zur Verhinderung von Personen-Gefährdungen sind vom Auftragnehmer
der Verkehrssitte entsprechende und zumutbare Vorkehrungen zu treffen (A
bdeckungen, Hinweisschilder, Absperrungen, Sicherheitsposten u. dgl.).De
r Auftragnehmer hat die Einhaltung der Regeldachneigung als Mindestdachn
eigung für die ausgeschriebene Deckung zu prüfen, insbesondere an Schlep
pdächern und Gauben.Nach Abschluss der Arbeiten sind Rinnen, Kehlen, Fal
lrohre u. dgl. von Ziegelabfällen, Mörtelresten u. ä. zu reinigen.Bei de
r normgerechten Bemessung von Lüftungsöffnungen ist die Einengung bzw. V
erminderung durch Insektenschutzgitter zu beachten; der Nettoquerschnitt
 ist einzuhalten.Das Lagern von Druckgasflaschen in Kellerräumen, Treppe
nhäusern, Durchgängen und Durchfahrten ist untersagt. Bei Arbeiten mit b
rennbaren Gasen muss ein Feuerlöscher, tragbar, nach DIN EN 3 vorhanden
seinGegen Verschmutzungen und Beschädigungen anderer Bauteile sowie zur
Verhinderung von Personen-Gefährdungen sind vom Auftragnehmer der Verkeh
rssitte entsprechende und zumutbare Vorkehrungen zu treffen (Abdeckungen
, Hinweisschilder, Absperrungen, Sicherheitsposten u. dgl.).Bei der Vera
rbeitung von Schweißbahnen sowie sonstigen Arbeiten mit offener Flamme i
n der Nähe von brennbaren Materialien, auch Dichtungsbahnen unter Eindec
kungen, ist ein Feuerlöscher in Bereitschaft zu halten.Der Arbeitsablauf
 ist so einzurichten, dass bei Arbeitsunterbrechung offene Kanten des Ab
dichtungsaufbaus gegen das Eindringen von Niederschlägen geschützt sind,
 ggf. sind sie abzukleben und bei Weiterarbeit von den Klebstreifen wied
er zu befreien.Die wasserführende Schicht muss grundsätzlich Gefälle zu
den Einläufen haben. Werden vor oder bei der Ausführung diesbezügliche P
robleme erkennbar, ist die Bauleitung zu informieren und mit ihr gemeins
am eine Lösung der Probleme zu suchen. Dies gilt insbesondere auch bei d
er Sanierung vorhandener DachflächenBevor Abdichtungen durch weitere Arb
eiten, z.B. durch Bekiesung, Begrünung, verdeckt werden, muss die Leistu
ng durch den Auftraggeber abgenommen werden. Die Bauleitung ist entsprec
hend frühzeitig zu informieren.Späne vom Bohren und Fräsen sowie Reste v
on Schleifstaub sind sofort von den bearbeiteten Teilen zu entfernen.Fre
ie Kanten von Blechen ab 1 mm Dicke sind zu entgraten.Attikaabdeckungen
sollen ein Gefälle nach innen von ca. 10 % erhalten.Bei Abdeckungen aus
Kupferblech muss zur Vermeidung von Ablaufspuren der Überstand der Tropf
kante entgegen Abschnitt 3.4.3 DIN 18339 mindestens 40 mm betragen.Bei G
efahr von Bitumenkorrosion sind Blechteile vorsorglich zu beschichten.Be
i Blenden sind die Einzelgrößen von Blechtafeln in Abhängigkeit von der
Dicke so zu wählen, dass Beulenbildung vermieden wird. Sollen deshalb Si
cken ausgebildet werden, sind diese zuvor mit der Bauleitung abzustimmen
.Wandanschluss- oder Überhangstreifen sind in Sichtmauerwerk mindestens
2 cm tief einzulassen und elastisch zu verfugen. In anderen Fällen sind
Überhangstreifen mit Dichtschnur und elastischer Verfugung anzubringen.D
er Bewegungsfugenausgleich bei innenliegenden Rinnen darf nicht durch ei
ne Schiebenaht, sondern muss durch einen wasserführenden Ausgleich erfol
gen.Bei Dächern ohne Schneefanggitter sind Rinnenhalter der Tragfähigkei
tsklasse H zu verwenden.Anzahl und Abstände der direkten oder indirekten
 Befestigungspunkte für Bleche sind unter besonderer Beachtung der Winds
ogkräfte und der Belastung durch Eis auszuwählen.Die gegebenenfalls erfo
rderliche zusätzliche Abdichtung von Längsfalzen bei Dachdeckungen ist m
it stoßfrei eingelegten Dichtungsbändern auszuführen.
Alle Positionen verstehen sich als einschließlich Anschluss an angrenzen
de Bauteile, soweit die Anschlussausbildung nicht in einer gesonderten P
osition erwähnt wird. Dies gilt nur für Anschlüsse zwischen Bauteilen, d
ie beide vom AN ausgeführt werden.

7.2. SanierungBei Dacherneuerungsarbeiten darf grundsätzlich nur so viel
 abgedeckt werden, wie auch am gleichen Tag eingedeckt werden kann. Dies
e Leistungen dürfen bei Witterungsverhältnissen, die sich nachteilig auf
 die Leistung oder die vorhandene Bausubstanz auswirken können, nur ausg
eführt werden, wenn durch geeignete Maßnahmen Schäden ausgeschlossen wer
den können.7.3. Lattung, SchalungStöße von Dachlatten auf Konterlatten s
ind mit einer doppelten Konterlatte zu unterlegen.7.4. Dachziegeldeckung
/DachsteindeckungBei der Verwendung von Ortgangziegeln müssen diese eine
n lichten Abstand von mindestens 10 mm von der Außenhaut des Giebels hab
en. Andere Konstruktionen müssen mindestens 30 mm Überstand haben. Bei d
er Verwendung konischer Firstziegel ohne Falz muss die Längsüberdeckung
mindestens 40 mm betragen.Bei Trauf- und Mansardgesimsen sollen die Gesi
msbretter u. dgl. erst nach der Deckung der Dachfläche zugeschnitten und
 angebracht werden. Das gilt entsprechend für Zahnleisten am Giebel.Sind
 Ableitungen für Blitzschutz vorgesehen, sollen die Ableitungsstützen zu
gleich mit der Deckung eingebaut werden.Ist ein Rinneneinhang (Traufblec
h) vorgesehen, sollen die Ziegel der untersten Reihe nicht in die Rinne
hineinragen.Die Anzahl der ausgeschriebenen Lüfterziegel gilt nur als Ri
chtwert. In Abhängigkeit vom angebotenen Fabrikat sind so viel Lüfterzie
gel einzubauen, dass die nach DIN 4108-3 geforderten Werte erreicht werd
en. Das gilt insbesondere bei unregelmäßigen Dachformen und für die Lüft
ung von Walmflächen sowie bei Unterbrechungen durch Einbauten.Beim Schne
iden von Platten ist darauf zu achten, dass durch Rückstände keine Verfä
rbungen entstehen.Elemente aus verschiedenen Chargen innerhalb einer zus
ammenhängenden Fläche sind grundsätzlich nicht zulässig. Ist es aus prod
ukttechnischen Gründen unvermeidbar, dass leichte Struktur- und Farbunte
rschiede auftreten können, so sind die Einzelteile aus verschiedenen Pal
etten zu entnehmen und zu mischen. Der Bauherr ist vorher auf diesen Ums
tand hinzuweisen und um sein Einverständnis zu ersuchen.Die Sicherung pr
ovisorischer Abdeckungen ist besonders auf der windabgewandten Seite der
 geneigten Dachfläche und im Bereich von Durchdringungen der Dachhaut vo
rzunehmen.Die Verklammerung von Ziegeln oder Dachsteinen ist, wenn keine
 Vorgabe im Leistungsverzeichnis enthalten ist, nach den ZVDH-Fachregeln
 und den Vorschriften der Dachziegel-/Dachsteinhersteller entsprechend d
er Windzone und Dachneigung vorzunehmen.7.5. Dachfenster, Lichtkuppeln,
DachausstiegeAnschlüsse von Dampfsperren und Unterspannungen sind gemäß
den Herstellerrichtlinien auszuführen.Wenn im Leistungstext nichts ander
es vorgegeben wird, gilt die Schallschutzklasse 2 nach VDI 2719.8. Angab
en zur AbrechnungSiehe zusätzliche technische Vertragsbedingungen.Dachde
ckerfanggerüst wird bauseits gestellt: Dachfanggerüst gemäß DIN 4420-1 m
it Schutzwand:
Fanglage : FL 1
Schutzwand : SWD1
Breite Fanglage :ca. W09
Zusätzliche Auffangnetze nach § 12 BGV C22, soweit erforderlich, die nur
 dem Schutz der Mitarbeiter des Auftragnehmers dienen, zählen zu den Neb
enleistungen nach Abschnitt 4.1.4 DIN 18299. 9. Sonstige AngabenSiehe zu
sätzliche technische VertragsbedingungenFolgende Ausführungszeichnungen
sind der Leistungsbeschreibung im jeweils angegebenen Maßstab beigefügt:

Die vom Auftragnehmer verwendeten Ausführungsunterlagen müssen den Freig
abevermerk des Auftraggebers oder des Architekten tragen. Durch Übergabe
 neuer Unterlagen ungültig gewordene Unterlagen sind vom Auftragnehmer e
ntsprechend zu kennzeichnen und aufzubewahren. Nichtfreigegebene Unterla
gen dürfen nicht verwendet werden.

## Dachdeckerarbeiten

### 1 Baustelleneinrichtung

**1.01 Baustelle einrichten**
Geräte, Werkzeuge und sonstige Betriebsmittel, die zur
vertragsgemäßen Erfüllung der Bauleistungen erforderlic
h sind, auf die Baustelle bringen, bereitstellen und so
weit der Geräteeinsatz nicht gesondert berechnet wird,
betriebsfertig aufstellen einschl. der dafür notwendige
n Arbeiten.Baubüros, Unterkünfte, Werkstätten, Lagersch
uppen und dergleichen, soweit erforderlich, an- und abt
ransportieren, aufbauen und einrichten.

Kosten für Vorhalten, Unterhalten und Betreiben der Ger
äte, Anlagen und Einrichtungen werden nicht mit dieser
Pauschale, sondern mit den Einheitspreisen der entsprec
henden Teilleistung vergütet.

Durch den Auftraggeber gestellt werden Baugerüste in de
r Fassade, Baustellen-WC und Baustrom.
Menge: 1,000 psch
Zuordnung: 391 DIN276_06

**1.02 Baustelle räumen**
Baustelle von allen Geräten, Anlagen, Einrichtungen und
 dergleichen räumen.Benutzte Flächen und Wege entsprech
end dem ursprünglichen Zustand ordnungsgemäß herrichten
. Verunreinigungen beseitigen.
Menge: 1,000 psch
Zuordnung: 391 DIN276_06

### 2 Hauptdach

**2.01 Dachdeckung mit Hohlpfannen, DIN EN 1304,**
Dachdeckung mit Hohlpfannen, DIN EN 1304, Braas Harzerp
fanne 7 big
inkl. Kleinteile und Anschlüsse. Inkl. erford. Blechabd
eckungen.Dachneigung ca. 32 Grad, Farbton matt Granit,L
attung vorhanden.Ausführung systemgerecht, lt. Planung
und Absprache Architekt

Es ist insbesondere zu beachten Detail PlanNr.:
Menge: 1004,172 m2
Zuordnung: 363 DIN276_06

**2.02 First Hauptdach**
Liefern und Herstellen First für das Hauptdach â_¨inkl.
 Firstlatte sowie aller weiteren Materialien und Kleint
eile â_¨â_¨Aufbau und Ausführung systemgerecht, lt. Det
ailplanung und Angaben HerstellerEs ist insbesondere zu
 beachten Detail PlanNr.: 5.1.4
Menge: 93,500 lfm
Zuordnung: 363 DIN276_06

**2.03 Ortgang Hauptdach**
Liefern und Herstellen Ortgang für das Hauptdach mit Or
tgangstein.
Ortgang ohne Dachüberstand ausbilden.â_¨inkl. aller Mat
erialien und Kleinteile â_¨â_¨Aufbau und Ausführung sys
temgerecht und lt. DetailplanungEs ist insbesondere zu
beachten Detail PlanNr.: 5.1.14
Menge: 78,480 lfm
Zuordnung: 363 DIN276_06

**2.04 Traufe Hauptdach**
Liefern und Herstellen Traufe für das Hauptdach â_¨inkl
. aller Materialien und Kleinteile â_¨â_¨Aufbau und Aus
führung systemgerecht und lt. DetailplanungEs ist insbe
sondere zu beachten Detail PlanNr.: 5.1.1
Menge: 187,000 lfm
Zuordnung: 363 DIN276_06

**2.05 Schneefanggitter**
*** Bedarfsposition ohne GB
Schneefanggitter (200 mm hoch), Farbe feuerverzinkt lie
fern und montieren.
Menge: 93,500 lfm
Zuordnung: 364 DIN276_06

**2.06 DuroVent Sani-Lüfter**
*** Grundposition ZZ 001.0
Liefern und Montieren
Braas DuroVent Sani-Lüfter DN 100, mit Durchgangspfanne
 und Anschlussrohr DN 100, einbauen.Anschlussrohrdurchf
ührung an Unterdach mit Anschluss-Set herstellen.

Flexibler Schlauchanschluss DN 100  als Verbindung zwis
chen DuroVent Anschlussrohr und aufsteigender Leitung e
inbauen.
Wetterkappe auf DuroVent Oberrohr DN 100 DuroVent Sani-
Lüfter DN 100 aufsetzen.

Dämmschicht 240 mm

inkl. aller Materialien und Kleinteile â_¨Aufbau und Au
sführung systemgerecht lt. Herstellerangaben
Menge: 16,000 Stck
Zuordnung: 363 DIN276_06

**2.07 DuroVent Premium Sani-Lüfter**
*** Wahlposition ZZ 001.1
Liefern und Montieren
wie vor, jedoch Premium Sani-Lüfter
Menge: 16,000 Stck
Zuordnung: 363 DIN276_06

**2.08 Wakaflex Schornsteineinfassung**
4- Seitige Schornsteineinfassung mit Wakaflex, Farbe wi
e Dachdeckung, Schornbsteinabmessung ca. 20 / 20 cm, be
stehend aus Promatect-Schachtelement mit konstruktiver
OSB-VerleidungDachneigung 32° nach Hersteller-Verarbeit
ungsvorschrift ausbilden und Abdichten mit Dichtungsmas
se K.
Einkl. aller Schneide- Passarbeiten, Anpassen ggf. der
Dachlattung.
Liefern und Montieren nach Herstellerangaben.
Verkleidung des Schornsteines in Zink laut gesonderter
Position.
Menge: 2,000 Stck
Zuordnung: 363 DIN276_06

**2.09 Schornstein Zinkverkleidung**
Verkleidung des Schornsteines aus Promatect-Schachtelem
ent

Promatect-Schactelement mit OSB-Verkleidung:

Höhe ab Dachhaut ca.:70 cm (längstes Maß)
Breite / Tiefe: ca. 24 x 24 cm

Schornsteinverkleidung mit Titanzinkblech einschl. Holz
unterkonstruktion und Trennlage.

Höhe ab Dachhaut ca.: ca. 72cm (längstes Maß)
Breite / Tiefe: 28 x 28 cm

Bauseits wird ein oberes Abdeckblech zusammen mit der A
bgasleitung geliefert und montiert - das obere Abdeckbl
ech hat ca. 20 x 20 cm, so dass eine obere Abdeckung au
s Zinkblech mit einer lichten Öffnung von nicht mehr al
s ca. 16 x 16 cm hergestellt werden muss.

Schornsteinverkleidung kann nach Abstimmung aus Bauprof
ilen / Scharen oder im System SP-Line hergestellt werde
n.
Im Falle der SP-Line mit horizontalen (liegenden) Profi
len.

Hergestellt aus RHEINZINK-Titanzink DIN EN 988, nach Qu
ality Zinc-Kriterienkatalog, TÜV Rheinland Group, ökolo
gisches Bauprodukt - Umweltproduktdeklaration gemäß ISO
 14025 Typ III (ECO). Liefern und Montieren auf bauseit
iger Holz-UK, inkl. fachgerechten Anschluss an angrenze
nde Bauteile - Ortgang, Traufe etc.Oberflächenqualität:
 "vorbewittert pro blaugrau" Metalldicke: 0,70 mm

Ausführung gem Detail: 5.1.16
Menge: 2,000 Stck
Zuordnung: 421 DIN276_06

**2.10 Dachflächenfenster Velux 1,14 * 1,40 m**
Dachflächenfenster Liefern und Montage VELUX Klapp-Schw
.+ Eind. GPL 3065 S08 Energy-Star mit EDJ 2000 Klapp-Sc
hwing-Fenster 45°-Öffnungswinkel und Schwingfunktion bi
s zum Anschlag. Mit Öffnungsgriff unten.

Maße: (BxL): 1,14 x 140 cm

Flügel und Blendrahmen aus massiver nordischer Kiefer.
Holzschutz nach Einbringung aller Bohrungen und Fräsung
en durch Vakumat-Imprägnierung mit wasserverdünnbarer u
nd fungizider (pilz- und fäulnishemmender) Imprägnierla
sur, frei von PCP, Dioxin und Lindan.  Endlackierung in
 zwei Schichten mit transparentem, wasserverdünnbarem,
lösungsmittelfreiem Acryl-Lack. Trockenschichtstärke ge
mäß DIN 68 800, Teil 3: 85 µ.  Außenabdeckung aus Alumi
nium einbrennlackiert, NCS S 7500-N.

VELUX ENERGY-STAR Verglasung Passivhaus tauglich für

besonders hohen Wärmeschutz: U = 0,82 W/(m²K )
erhöhten Hitzeschutz: g = 0,46
erhöhten Schallschutz: Rw = 35 dB/Kl.2
erhöhten Einbruchschutz
erhöhten Hagelschutz
-Innen: 2x3 mm Verbund-Sicherheitsglasfür erhöhten Einb
ruchschutz und besseren Schallschutz-Mitte: 3 mm gehärt
etes Einscheiben-Sicherheitsglas nach DIN EN 12150 mit
Edelmetallbeschichtung innen für erhöhten Wärmeschutz.-
 Außen: 4 mm gehärtetes Einscheiben-Sicherheitsglas nac
h DIN EN 12150 mit natürlichem Reinigungseffekt mit Ede
lmetallbeschichtung innen für erhöhten Hitzeschutz und
e rhöhten Wärmeschutz. Eine Dichtung zwischen Flügel un
d Blendrahmen mit Anschlag- und Gleitfunktion zum Errei
ch en der Luftdichtheitsklasse 3 und für erhöhten Schal
ldämmwert Rw = 35 dB/Klasse 2.Alle technischen Werte be
zie hen sich auf das Fenster als Ganzes.
Lieferumfang mit Eindeckrahmen EDJ 2000 inklusive Dämm-
 und Anschluss-Set. Inkl. Andichten an Unterdach und Da
chhaut.

inkl. aller Materialien und Kleinteile â_¨Aufbau und Au
sführung systemgerecht lt. Herstellerangaben

vom AN angebotenes gleichw. Produkt:
__________________________________

Ausführung gem Detail: 5.1.24, 5.1.25
Menge: 29,000 Stck
Zuordnung: 362 DIN276_06

**2.11 Zulage Aufkeilrahmen für DFF Velux 1,14 * 1,40 m**
*** Bedarfsposition ohne GB
Zulage AufkeilrahmenLiefern und Montage Velux Aufkeilra
hmen EAZ "Ziegel" für Vorpsoition statt des in der Vorp
osition ausgeschriebenen Eindeckrahmens

inkl. aller Materialien und Kleinteile â_¨Aufbau und Au
sführung systemgerecht lt. Herstellerangaben

vom AN angebotenes gleichw. Produkt:
__________________________________
Menge: 29,000 Stck
Zuordnung: 362 DIN276_06

**2.12 Dachflächenfenster Velux 0,78 * 1,40 m**
Dachflächenfenster wie vor jedoch GPL 3065 M08

0,78 * 1,40 m

vom AN angebotenes gleichw. Produkt:
__________________________________
Menge: 8,000 Stck
Zuordnung: 362 DIN276_06

**2.13 Zulage Aufkeilrahmen für DFF Velux 0,78 * 1,40 m**
*** Bedarfsposition ohne GB
Zulage AufkeilrahmenLiefern und Montage Velux Aufkeilra
hmen EAZ "Ziegel" für Vorpsoition statt des in der Vorp
osition ausgeschriebenen Eindeckrahmens

inkl. aller Materialien und Kleinteile â_¨Aufbau und Au
sführung systemgerecht lt. Herstellerangaben

vom AN angebotenes gleichw. Produkt:
__________________________________
Menge: 8,000 Stck
Zuordnung: 362 DIN276_06

**2.14 Dachflächenfenster Velux 0,78 * 1,40 m Klappfenster**
Dachflächenfenster wie vor jedoch GGL 3065 M08 als Klap
pfenster

0,78 * 1,40 m

vom AN angebotenes gleichw. Produkt:
__________________________________
Menge: 8,000 Stck
Zuordnung: 362 DIN276_06

### 3 Gauben

**3.01 Gaubenwange**
SP-Line - Komplettsystem horizontale VerlegungHergestel
lt aus RHEINZINK-Titanzink DIN EN 988, nach Quality Zin
c-Kriterienkatalog, TÜV Rheinland Group, ökologisches B
auprodukt - Umweltproduktdeklaration gemäß ISO 14025 Ty
p III (ECO). Liefern und Montieren.
Länge der Gaubenwange ca. 1,3 mOberflächenqualität: "vo
rbewittert pro blaugrau" Profilhöhe: 15 mm Baubreite: 3
50 mm Metalldicke: 0,70 mm Profillänge: 3000 mm Gewicht
: 7,20 kg/m² Deckfläche: 1,05 m² Befestigung: gemäß sta
tischen Erfordernissen mit mitgelieferten Schrauben, EJ
OT Edelstahl SAPHIR Bohrschraube JT4-FR-2-4,9. Die Befe
stigung erfolgt direkt im oberen Bereich der Basispanee
le. Zusätzliche Halter oder Hafte sind nicht erfordelic
h. Durch das "Aufstecken" der jeweils nächsten Paneelre
ihe werden die Befestigungen der darunter liegenden Pan
eelreihe verdeckt.

Liefern und montieren auf bauseitiger Holz-Unterkonstru
ktion.

Flächenteilung mit Profilen gem. Details an Traufkante
orientiert. Durchgehend grader Schrägschnitt an Dachflä
che ist im Preis enthalten.

Ausführung gem Detail:

5.1.6 Gaube Horizontalschnitt 1
5.1.10 Horizontalschnitt 1
5.1.11 Balkon Horizontalschnitt 2
5.1.12 Balkon mit Ansicht
5.1.13 Anschluss Gaubenwange an Dach
Menge: 39,000 m2
Zuordnung: 337 DIN276_06

**3.02 Ortgang Gaubenwange**
Ortgang Gaubenwange mit horizontaler Zinkblech-Abdeckun
g mit dauerplastischer, bituminöser Klebe- und Dichtmas
se auf Holz-Unterkonstruktion kleben und punktuell vers
cr
Länge Ortgang: ca. 1,3 m
Zinkblech-Abdeckung dient als Untergrund für das Bekleb
en mit Rehpanol-Folie als Dachdeckung

Hergestellt aus RHEINZINK-Titanzink DIN EN 988, nach Qu
ality Zinc-Kriterienkatalog, TÜV Rheinland Group, ökolo
gisches Bauprodukt - Umweltproduktdeklaration gemäß ISO
 14025 Typ III (ECO). Liefern und Montieren auf bauseit
iger Holz-UK, inkl. fachgerechten Anschluss an angrenze
nde Bauteile - Traufe etc.Oberflächenqualität: "vorbewi
ttert pro blaugrau" Metalldicke: 0,70 mm

Ausführung gem Detail:

5.1.13 Anschluss Gaubenwange an Dach
Menge: 86,400 lfdm
Zuordnung: 363 DIN276_06

**3.03 Gaubentraufe**
Gaubentraufe mit horizontaler Zinkblech-Abdeckung mit d
auerplastischer, bituminöser Klebe- und Dichtmasse auf
Holz-Unterkonstruktion kleben.
Länge Traufe: ca. ca. 2,5 - 3,3 m
Traufe besteht aus Zinkblech welches sich gem. Detail v
on der Dachfläche bis hinter die HPL-Abdeckung im Fenst
ersturzbereich abwickelt.
Zinkblech-Abdeckung dient als Untergrund für das Bekleb
en mit Rehpanol-Folie als Dachdeckung

Hergestellt aus RHEINZINK-Titanzink DIN EN 988, nach Qu
ality Zinc-Kriterienkatalog, TÜV Rheinland Group, ökolo
gisches Bauprodukt - Umweltproduktdeklaration gemäß ISO
 14025 Typ III (ECO). Liefern und Montieren auf bauseit
iger Holz-UK, inkl. fachgerechten Anschluss an angrenze
nde Bauteile - Ortgang etc.Oberflächenqualität: "vorbew
ittert pro blaugrau" Metalldicke: 0,70 mm

Ausführung gem Detail:

5.1.5 Gaube mit Anschluss Dach
5.1.9 Balkon Vertikalschnitt
5.1.26 Schnitt gesamtes Dach
Menge: 95,430 lfdm
Zuordnung: 363 DIN276_06

**3.04 Gaubenwange - Abschlussblech vertikal**
Vertikalen Zinkblech-Abschluss  für Gaubenwange mit dau
erplastischer, bituminöser Klebe- und Dichtmasse auf Ho
lz-Unterkonstruktion kleben.
Höhe der Laibung: ca. 1,26 bzw. 2,54 m

Abschlussblech besteht aus Zinkblech welches sich gem.
Detail von der Gaubenwange bis hinter die HPL-Abdeckung
 in der Laibung abwickelt.
Anschlussausbildung an Gaubenwange in SP-Line gem. Deta
il mit Einschubtasche für Rheinzink SP-Line Art. Nr. 41
36418

Hergestellt aus RHEINZINK-Titanzink DIN EN 988, nach Qu
ality Zinc-Kriterienkatalog, TÜV Rheinland Group, ökolo
gisches Bauprodukt - Umweltproduktdeklaration gemäß ISO
 14025 Typ III (ECO). Liefern und Montieren auf bauseit
iger Holz-UK, inkl. fachgerechten Anschluss an angrenze
nde Bauteile - Ortgang, Traufe etc.Oberflächenqualität:
 "vorbewittert pro blaugrau" Metalldicke: 0,70 mm

Ausführung gem Detail:

5.1.6 Gaube Horizontalschnitt 1
5.1.7 Gaube Horizontalschnitt 2
5.1.10 Horizontalschnitt 1
5.1.11 Balkon Horizontalschnitt 2
Menge: 101,120 lfdm
Zuordnung: 337 DIN276_06

**3.05 Gauben-Fensterbank**
Fensterbank an Gaube mit horizontaler Zinkblech-Abdecku
ng mit dauerplastischer, bituminöser Klebe- und Dichtma
sse auf Holz-Unterkonstruktion kleben.
Länge Fensterbank: ca. ca. 2,5 - 3,3 m
Fensterbank besteht aus Zinkblech welches sich gem. Det
ail von dem Anschluss Drempel Rheinzink SD-Line bis hin
ter die HPL-Abdeckung im Fenstersturzbank abwickelt.
Fensterbank ist mit Gefälle (ca. 3%) auszubilden, die b
auseitige UK hat dieses Gefälle bereits. Mit Ausbildung
 Tropfkante

Hergestellt aus RHEINZINK-Titanzink DIN EN 988, nach Qu
ality Zinc-Kriterienkatalog, TÜV Rheinland Group, ökolo
gisches Bauprodukt - Umweltproduktdeklaration gemäß ISO
 14025 Typ III (ECO). Liefern und Montieren auf bauseit
iger Holz-UK, inkl. fachgerechten Anschluss an angrenze
nde Bauteile - Abschluss Gaubenwange etc.Oberflächenqua
lität: "vorbewittert pro blaugrau" Metalldicke: 0,70 mm

Ausführung gem Detail:

5.1.5 Gaube mit Anschluss Dach
5.1.26 Schnitt gesamtes Dach
Menge: 64,500 lfdm
Zuordnung: 337 DIN276_06

**3.06 Anschluss Hauptdach an Gaubenwange**
Liefern und Herstellen Anschluß  Hauptdach aufgehender
Gaubenwangeâ_¨Ausführung mit Braas Wakaflex, Farbe nach
 Bemusterung passend zum Hauptdach.

Inkl. aller Materialien und Kleinteile â_¨â_¨Aufbau und
 Ausführung systemgerecht, lt. Detailplanung und Herste
llerangaben

Es ist insbesondere zu beachten Detail PlanNr.:

5.1.13 Anschluss Gaubenwange an Dach
Menge: 81,300 lfdm
Zuordnung: 363 DIN276_06

**3.07 Rhepanol fk, grau, im Klettsystem komplett**
Rhepanol fk, im Klettsystem auf Gaubendach verlegenDach
abdichtung aus weichmacher-, chlor-, halogen-, bitumen-
 und PVC-freien Dachbahnen, Rhepanol fk, aus Polyisobut
ylen(PIB), Farbe: grau, 2,5 mm dick, einschl. 1,0 mm in
tegriertem Kunststoffvlies und industriell vorgefertigt
em Dichtrand, nach DIN EN 13956, bitumenverträglich, An
wendungstyp DIN V 20000-201 DE/E1 - PIB-BV-K-PV-1,5, er
füllt die Anforderungen einer Dachbahn nach Anwendungsk
ategorie K2 gemäß DIN 18531, zusätzlich gekennzeichnet
durch folgende Parameter: - Kälteflexibel bis -60°C gem
äß Prüfung Verhalten beim Falzen bei tiefen Temperature
n (DIN EN 495-5) - Hagelschlagbeständig nach DIN EN 135
83 - Nachweis der Umweltverträglichkeit in Form einer P
roduktökobilanz nach DIN EN ISO 14040 ff - Nachweis ein
er zu erwartenden Lebensdauer von mindestens 35 Jahren
im Klettsystem verlegen; einschl. linearer Befestigung
der Dachbahnen an allen An- und Abschlüssen, Einbauteil
en und Durchdringungen. Dachbahnenfixierung im Klettsyt
em mit Rhepanol-Klettstreifen-Gripfix, Breite 0,12 m, a
usrollen und fachgerecht befestigen.
Befestigung im Klettsystem auf bauseitiger OSB-Platte.
Anzahl und Abstand Klettstreifen sowie Befestiger nach
Herstellerangaben.
Die Dachbahn wird an Gaube und Ortgang an flach auf bau
seitigen Zinkblechen dauerhaft fachgerecht verklebt. Es
 sind die entsprechenden Primer und Kleber des Herstell
ers zu verwenden.

Es ist insbesondere zu beachten Detail PlanNr.:

5.1.5 Gaube mit Anschluss Dach
5.1.9 Balkon Vertikalschnitt
5.1.13 Anschluss Gaubenwange an Dach
5.1.26 Schnitt gesamtes Dach
Menge: 129,300 m2
Zuordnung: 363 DIN276_06

**3.08 Rhepanol-fk Stehfalzprofil für Gaubendach**
Das Rhepanol fk-Stehfalzprofil ist ein Hohlprofil aus P
olyisobutylen mit vorgefertigtem Dichtrand zum Aufbring
en auf Rhepanol fk.
Farbe Grau

Liefern und montieren
Ausführung nach Dachaufsicht Gaube

Es ist insbesondere zu beachten Detail PlanNr.:

5.1.5 Gaube mit Anschluss Dach
Menge: 190,000 lfdm
Zuordnung: 363 DIN276_06

**3.09 Rehpanol Kehle zwischen Hauptdach und Gaubendach**
Liefern und Herstellen Anschluß zwischen dem Hauptdach
und Gaubendach
Rehpanol Dachbahn unter Konterlattung ca. 35 cm an der
Hauptdachfläche hochführen. Im Bereich der Konterlattun
g, deren Schrauben die Dachbahn durchdringt, ist der Be
reich der Klebeflächen auf Breite der Konterlatten zwis
chen Dachbahn und Unterdach (Hauptdachfläche) sowie Unt
erdach und Konterlatte vollflächig mit dem FDT Dachbahn
kleber abzudichten. Der Konterlattenbereich (ca. 5 x 25
 cm) ist dabei vollflächig einzudichten.
â_¨inkl. aller Materialien und Kleinteile â_¨â_¨Aufbau
und Ausführung systemgerecht, lt. Detailplanung und Her
stellerangaben

Es ist insbesondere zu beachten Detail PlanNr.:

5.1.5 Gaube mit Anschluss Dach
5.1.26 Schnitt gesamtes Dach
Menge: 95,430 lfdm
Zuordnung: 363 DIN276_06

**3.10 Absturzsicherung 3,44 m**
Rundrohr Stahl, feuerverzinkt als Absturzsicherung vor
Gaubenfenster liefern und montieren.

Länge: 3,44 m
Stärke: 48,4 / 2,6 mm

In die Rohrenden werden Muttern eingeschweißt, die Abst
urzsicherung wird dann mit Schlossschrauben an den Gaub
enwangen befestigt. Schrauben, Unterlegscheiben etc. au
s Edelstahl. Die Schraubverbindung ist mit einem Kleber
 zur Schraubensicherung zu sichern - z.B. Locktite.

Liefern und montieren inkl. aller Materialien und Klein
teile

Ausführung gem Detail:

5.1.6 Gaube Horizontalschnitt 1
5.1.7 Gaube Horizontalschnitt 2
Menge: 3,000 Stck
Zuordnung: 334 DIN276_06

**3.11 Absturzsicherung 2,44 m**
Absturzsicherung wie vor, jedoch

Länge: 2,44 m
Stärke: 48,4 / 2,6 mm
Menge: 21,000 Stck
Zuordnung: 334 DIN276_06

### 4 Entwässerung

**4.01 Traufstreifen**
Traufstreifenaus legiertem Zink DIN EN 988, Titanzink,
Dicke 0,70mm, Zuschnitbreite ca. 300mm, mit Tropfkante
als Falz.Verdeckt befestigen, mit Haften genagelt, auf
Holz
Liefern und montieren
Menge: 92,000 m
Zuordnung: 363 DIN276_06

**4.02 Außendachrinne 333**
Außendachrinne, an Traufe von Hauptdach, als Hängedachr
inne, DIN EN 612, halbrund,
Hergestellt aus RHEINZINK-Titanzink DIN EN 988, nach Qu
ality Zinc-Kriterienkatalog, TÜV Rheinland Group, ökolo
gisches Bauprodukt - Umweltproduktdeklaration gemäß ISO
 14025 Typ III (ECO). Oberflächenqualität: "vorbewitter
t pro blaugrau"
Nenngrösse 333,Materialdicke 0,70mm, Nahtausbildung, we
ichgelötet, mit Dilatationsstück, Rinne im Gefälle, Bef
estigen mit Rinnenhaltern auf Holz.
inklusive Randverstärkungdurch eingeschobenen Rundstab,
 verzinkt, passend zum Rinnenwerkstoff, zu vorbeschrieb
ener Dachrinne, Nenngrösse 333

Liefern und montieren
Menge: 155,480 m
Zuordnung: 369 DIN276_06

**4.03 T-Stück für Außendachrinne 333**
T-Stück für Außendachrinne.
Hergestellt aus RHEINZINK-Titanzink DIN EN 988, nach Qu
ality Zinc-Kriterienkatalog, TÜV Rheinland Group, ökolo
gisches Bauprodukt - Umweltproduktdeklaration gemäß ISO
 14025 Typ III (ECO). Oberflächenqualität: "vorbewitter
t pro blaugrau"
Ausbildung der Dachrinne wie vor als T-Stück um als Was
serspeier in den davor liegenden Wasserfangkasten zu en
twässern.
Inkl. Endausbildung mit Schräganschnitt als Wasserspeie
r.
Länge ca. 10 cm

Liefern und montieren
Menge: 20,000 Stck
Zuordnung: 369 DIN276_06

**4.04 Außendachrinne 250**
Außendachrinne, an Traufe von Hauptdach, als Hängedachr
inne, DIN EN 612, halbrund. Hergestellt aus RHEINZINK-T
itanzink DIN EN 988, nach Quality Zinc-Kriterienkatalog
, TÜV Rheinland Group, ökologisches Bauprodukt - Umwelt
produktdeklaration gemäß ISO 14025 Typ III (ECO). Oberf
lächenqualität: "vorbewittert pro blaugrau"
Nenngrösse 250,Materialdicke 0,70mm, Nahtausbildung, we
ichgelötet, mit Dilatationsstück, Rinne im Gefälle, Bef
estigen mit Rinnenhaltern auf Holz.inklusive Randverstä
rkungdurch eingeschobenen Rundstab, verzinkt, passend z
um Rinnenwerkstoff, zu vorbeschriebener Dachrinne, Nenn
grösse 333

Liefern und montieren
Menge: 92,000 m
Zuordnung: 369 DIN276_06

**4.05 Dehnungsausgleiche 333 als Kautschuk-Dehnungselement**
Dehnungsausgleiche zu vorbeschriebnener Dachrinne, Nenn
grösse 333.
Liefern und montieren
Menge: 8,000 Stk
Zuordnung: 369 DIN276_06

**4.06 Dehnungsausgleiche 250 als Kautschuk-Dehnungselement**
Dehnungsausgleiche zu vorbeschriebnener Dachrinne, Nenn
grösse 250
Liefern und montieren
Menge: 5,000 Stk
Zuordnung: 369 DIN276_06

**4.07 Rinnenendstück 333**
RinnenendstückHergestellt aus RHEINZINK-Titanzink DIN E
N 988, nach Quality Zinc-Kriterienkatalog, TÜV Rheinlan
d Group, ökologisches Bauprodukt - Umweltproduktdeklara
tion gemäß ISO 14025 Typ III (ECO). Oberflächenqualität
: "vorbewittert pro blaugrau"
 halbrund, Nenngrösse 333, Ausführung flach
Liefern und montieren
Menge: 32,000 Stk
Zuordnung: 369 DIN276_06

**4.08 Rinnenendstück 250**
RinnenendstückHergestellt aus RHEINZINK-Titanzink DIN E
N 988, nach Quality Zinc-Kriterienkatalog, TÜV Rheinlan
d Group, ökologisches Bauprodukt - Umweltproduktdeklara
tion gemäß ISO 14025 Typ III (ECO). Oberflächenqualität
: "vorbewittert pro blaugrau"
 halbrund, Nenngrösse 333, Ausführung flach
Liefern und montieren
Menge: 76,000 Stk
Zuordnung: 369 DIN276_06

**4.09 Rinnenablaufstutzen für Rinne 250**
Rinnenablaufstutzenmit geradem, trichterförmigen Einlau
f. Hergestellt aus RHEINZINK-Titanzink DIN EN 988, nach
 Quality Zinc-Kriterienkatalog, TÜV Rheinland Group, ök
ologisches Bauprodukt - Umweltproduktdeklaration gemäß
ISO 14025 Typ III (ECO). Oberflächenqualität: "vorbewit
tert pro blaugrau"
 kreisförmig, Nenngrösse  80 mm
Liefern und montieren
Menge: 38,000 Stk
Zuordnung: 369 DIN276_06

**4.10 Regenfallrohr DN 80, kreisförmig**
Regenfallrohr, kreisförmig DIN EN 612, Nenngrösse 80, H
ergestellt aus RHEINZINK-Titanzink DIN EN 988, nach Qua
lity Zinc-Kriterienkatalog, TÜV Rheinland Group, ökolog
isches Bauprodukt - Umweltproduktdeklaration gemäß ISO
14025 Typ III (ECO). Oberflächenqualität: "vorbewittert
 pro blaugrau"
Dicke mind. 0,65mm, Längsnahtausbildung, weichgelötet,
Befestigen mit Rohrschellen
Liefern und montieren
Menge: 51,300 lfdm
Zuordnung: 411 DIN276_06

**4.11 Regenfallrohr DN 100, kreisförmig**
Regenfallrohr, kreisförmig DIN EN 612, Nenngrösse 100,
Hergestellt aus RHEINZINK-Titanzink DIN EN 988, nach Qu
ality Zinc-Kriterienkatalog, TÜV Rheinland Group, ökolo
gisches Bauprodukt - Umweltproduktdeklaration gemäß ISO
 14025 Typ III (ECO). Oberflächenqualität: "vorbewitter
t pro blaugrau"
Dicke mind. 0,65mm, Längsnahtausbildung, weichgelötet,
Befestigen mit Rohrschellen und mit Stahlstift oder Sto
ckschrauben aus Edelstahl.Die Montage erfolgt nach Mont
age WDVS, Dämmstärke 18 cm.
Liefern und montieren
Menge: 124,000 lfdm
Zuordnung: 411 DIN276_06

**4.12 Wasserfangkasten für DN 100**
Wasserfangkasten rechteckig Hergestellt aus RHEINZINK-T
itanzink DIN EN 988, nach Quality Zinc-Kriterienkatalog
, TÜV Rheinland Group, ökologisches Bauprodukt - Umwelt
produktdeklaration gemäß ISO 14025 Typ III (ECO). Oberf
lächenqualität: "vorbewittert pro blaugrau"
für Fallrohr DN 100.

Liefern und montieren
Menge: 20,000 Stk
Zuordnung: 411 DIN276_06

**4.13 Rohrbogen, kreisförmig, DN 80**
Rohrbogen, kreisförmig, bis 60 Grad, Hergestellt aus RH
EINZINK-Titanzink DIN EN 988, nach Quality Zinc-Kriteri
enkatalog, TÜV Rheinland Group, ökologisches Bauprodukt
 - Umweltproduktdeklaration gemäß ISO 14025 Typ III (EC
O). Oberflächenqualität: "vorbewittert pro blaugrau"
Materialdicke mind. 0,70mmNenngröße 80
Menge: 38,000 Stk
Zuordnung: 411 DIN276_06

**4.14 Rohrbogen, kreisförmig, DN 100**
*** Bedarfsposition ohne GB
Rohrbogen, kreisförmig, bis 60 Grad, Hergestellt aus RH
EINZINK-Titanzink DIN EN 988, nach Quality Zinc-Kriteri
enkatalog, TÜV Rheinland Group, ökologisches Bauprodukt
 - Umweltproduktdeklaration gemäß ISO 14025 Typ III (EC
O). Oberflächenqualität: "vorbewittert pro blaugrau"
Materialdicke mind. 0,70mmNenngröße 100
Menge: 12,000 Stk
Zuordnung: 411 DIN276_06

**4.15 Verlegung der Standrohre ca. 20cm KG Rohr**
*** Grundposition ZZ 001.0
Versetzen der Standrohre vor die Wanddämmung (ca. 20 cm
),
Neue Standrohre Hergestellt aus RHEINZINK-Titanzink DIN
 EN 988, nach Quality Zinc-Kriterienkatalog, TÜV Rheinl
and Group, ökologisches Bauprodukt - Umweltproduktdekla
ration gemäß ISO 14025 Typ III (ECO). Oberflächenqualit
ät: "vorbewittert pro blaugrau"
inkl. aller Aufgrabungsarbeiten und Wiederverfüllung.

Vorhandene Grundleitung aus KG-Rohr

Liefern und montieren
Menge: 20,000 Stk
Zuordnung: 411 DIN276_06

**4.16 Verlegung der Standrohre ca. 20cm Ton-Rohr**
*** Menge vom Bieter einzutragen
*** Wahlposition ZZ 001.1
Versetzen der Standrohre vor die Wanddämmung (ca. 20 cm
),
Neue Standrohre Hergestellt aus RHEINZINK-Titanzink DIN
 EN 988, nach Quality Zinc-Kriterienkatalog, TÜV Rheinl
and Group, ökologisches Bauprodukt - Umweltproduktdekla
ration gemäß ISO 14025 Typ III (ECO). Oberflächenqualit
ät: "vorbewittert pro blaugrau"
inkl. aller Aufgrabungsarbeiten und Wiederverfüllung.

Vorhandene Grundleitung aus Ton-Rohr

Liefern und montieren
Einheit: Stk
Zuordnung: 411 DIN276_06

### 5 Verkleidung Drempel SP-Line

**5.01 Drempelverkleidung**
SP-Line - Komplettsystem vertikale Verlegung.Hergestell
t aus RHEINZINK-Titanzink DIN EN 988, nach Quality Zinc
-Kriterienkatalog, TÜV Rheinland Group, ökologisches Ba
uprodukt - Umweltproduktdeklaration gemäß ISO 14025 Typ
 III (ECO). Liefern und Montierenauf bauseitige Unterko
nstruktion. Ablängen auf Höhe Drempel bzw. Höhe Fenster
bank Gaube ist im EP zu berücksichtigen.
Oberflächenqualität: "vorbewittert pro blaugrau" Profil
höhe: 15 mm Baubreite: 350 mm Metalldicke: 0,70 mm Prof
illänge: 3000 mm Gewicht: 7,20 kg/m² Deckfläche: 1,05 m
² Lieferumfang: 3 Paneele pro Karton, inkl. Befestigung
 Befestigung: gemäß statischen Erfordernissen mit mitge
lieferten Schrauben, EJOT Edelstahl SAPHIR Bohrschraube
 JT4-FR-2-4,9. Die Befestigung erfolgt direkt im oberen
 Bereich der Basispaneele. Zusätzliche Halter oder Haft
e sind nicht erfordelich. Durch das "Aufstecken" der je
weils nächsten Paneelreihe werden die Befestigungen der
 darunter liegenden Paneelreihe verdeckt.

Es ist insbesondere zu beachten Detail PlanNr.:
Menge: 170,000 m2
Zuordnung: 337 DIN276_06

**5.02 Außenecke mit Außeneckprofil**
SP-Line - Komplettsystem Hergestellt aus RHEINZINK-Tita
nzink DIN EN 988, nach Quality Zinc-Kriterienkatalog, T
ÜV Rheinland Group, ökologisches Bauprodukt - Umweltpro
duktdeklaration gemäß ISO 14025 Typ III (ECO). Liefern
und Montieren auf bauseitiger UK.
Ausführung mit Start- und Endprofil und Außeneckprofil
mit Verbinder für Rheinzink SP-Line (Art. Nr. 4136441,
4136430, 4136435). Außeneckprofil muss ggf. von Hand au
f Maß gekantet werden.Oberflächenqualität: "vorbewitter
t pro blaugrau" Metalldicke: 0,70 mm Es ist insbesonder
e zu beachten Detail PlanNr.:
Menge: 9,600 lfdm
Zuordnung: 337 DIN276_06

**5.03 Startprofil**
*** Grundposition ZZ 001.0
SP-Line - Komplettsystem, hergestellt aus RHEINZINK-Tit
anzink DIN EN 988, nach Quality Zinc-Kriterienkatalog,
TÜV Rheinland Group, ökologisches Bauprodukt - Umweltpr
oduktdeklaration gemäß ISO 14025 Typ III (ECO).
Liefern und Montieren. Oberflächenqualität: "vorbewitte
rt pro blaugrau" Metalldicke: 0,70 mm Standardlänge: 30
00 mm Befestigung: gemäß statischen Erfordernissen mit
geeigneten Befestigungsmitteln an der Unterkonstruktion
.

Es ist insbesondere zu beachten Detail PlanNr.:
Menge: 102,600 lfdm
Zuordnung: 337 DIN276_06

**5.04 Endprofil**
*** Wahlposition ZZ 001.2
SP-Line - Komplettsystem, hergestellt aus RHEINZINK-Tit
anzink DIN EN 988, nach Quality Zinc-Kriterienkatalog,
TÜV Rheinland Group, ökologisches Bauprodukt - Umweltpr
oduktdeklaration gemäß ISO 14025 Typ III (ECO).
Liefern und Montieren. Oberflächenqualität: "vorbewitte
rt pro blaugrau" Metalldicke: 0,70 mm Standardlänge: 30
00 mm Befestigung: gemäß statischen Erfordernissen mit
geeigneten Befestigungsmitteln an der Unterkonstruktion
.

Es ist insbesondere zu beachten Detail PlanNr.:
Menge: 102,600 lfdm
Zuordnung: 337 DIN276_06

**5.05 Gesimsabdeckung WDVS 80 mm**
Obere Abeckung des WDVS auf bauseitiger UK. Abdeckung l
äuft über die ganze Gebäudelänbge unterbrechungsfrei du
rch (ca. 22 m).
Hergestellt aus RHEINZINK-Titanzink DIN EN 988, nach Qu
ality Zinc-Kriterienkatalog, TÜV Rheinland Group, ökolo
gisches Bauprodukt - Umweltproduktdeklaration gemäß ISO
 14025 Typ III (ECO). Oberflächenqualität: "vorbewitter
t pro blaugrau" Metalldicke: 0,70 mm  Breite Abdeckung:
 80 - 90 mm
Hintere Aufkantung: 180 mm Die Abdeckung ist mit einem
Quergefälle von mindestens 3° auf einer vollflächigen,
ebenen Unterkonstruktion zu verlegen. Der Überstand der
 Abdeckung soll eine Tropfkante bzw. -wulst mit mind. 2
0 mm Abstand zur Fassade haben. Die vertikale Schenkell
änge soll mind. 50 mm betragen. Die hinter UK für die A
ufkantung besteht aus bauseitigen, vertikalen Holzstegt
rägern. Die erforderlichen Bewegungselemente sind gemäß
 Fachregeln einzubauen und im Einheitzpreis zu berücksi
chtigen.
Liefern und montieren nach eigenem Aufmaß.

Es ist insbesondere zu beachten Detail PlanNr.:
Menge: 160,000 lfdm
Zuordnung: 335 DIN276_06

**5.06 Abschluss zur Vorposition**
Abschluss zur Vorposition an der Gebäudekante, Tropfkan
te läuft um.
Liefern und montieren.
Menge: 12,000 Stck
Zuordnung: 335 DIN276_06

### 6 Stundenlohnarbeiten

**6.01 Stundenlohnarbeiten Meister**
Meisterstunden für unvorhersehbare Arbeiten auf Anordnu
ng der örtlichen Bauleitung.
Menge: 10,000 h

**6.02 Stundenlohnarbeiten Facharbeiter**
Facharbeiterstunden für unvorhersehbare Arbeiten auf An
ordnung der örtlichen Bauleitung
Menge: 10,000 h

**6.03 Stundenlohnarbeiten Hilfsarbeiter**
Hilfsarbeiterstunden für unvorhersehbare Arbeiten auf A
nordnung der örtlichenBauleitung
Menge: 10,000 h

USt %: 19,00
